# Kultur I Kloster I Kyritz
Angebotsaufforderung (GAEB DA XML 3.1, DA83)
Währung: EUR
Erstellt mit: LazyJack, 7.0.4 Server, 22.06.2026

## IV. Zusätzliche Technische Vorbemerkungen
IV. Zusätzliche Technische Vorbemerkungen

Dachdeckungs- und Dachabdichtungsarbeiten:
1.  Ausführung und Abrechnung der Bauleistungen erfolgen nach VOB neueste  Fassung, nach den
  entsprechenden DIN- bzw. Euronormen.
2.  Ausführung der Arbeiten nach den Richtlinien des Dachdeckerhandwerks, DIN 18 338 Dachdeckungs-
  und Dachabdichtungsarbeiten, DIN 18531 Dachabdichtungen, DIN 18195 Bauwerksabdichtungen, ABC  Dachpappe, AGI Arbeitsblatt B 11, Flachdachrichtlinien.
3.  Vorgeschriebene und anzubietende Materialien sowie bauseits gelieferte Teile sind unter Beachtung der  Verarbeitungsrichtlinien und Bedingungen des Herstellers einzubauen.
4.  Materialproben sind unmittelbar nach Auftragserteilung vorzulegen.
5.  Es wird kein Wetterschutzdach gestellt. Das Herstellung der Eindeckung bzw. Abdichtung ist daher so  durchzuführen, dass durchgängig und dauerhaft eine absolute Witterungssicherheit gegeben ist.
6.  Der Bieter hat nachzuweisen, dass bei der Verlegung und Verarbeitung der anzubietenden Dichtungsbahnen etc. bereits geschulte Fachkräfte eingesetzt werden. Die Ausführung einer Erstverlegung  der anzubietenden Dichtungsbahnen hat nachweislich mit einem Außendiensttechniker des Herstellers  zu erfolgen. Die zur Verwendung kommenden Befestigungsmittel müssen von vom Hersteller der  Dichtungsbahnen freigegeben, dem anerkannten Stand der Technik entsprechen und nach Herstellervorschrift bzw. bauaufsichtlicher Zulassung montiert und grundsätzlich korrosionsgeschützt sein.

Klempnerarbeiten:
1.  Ausführung und Abrechnung der Bauleistungen erfolgen nach VOB neueste  Fassung,  nach den  entsprechenden DIN- bzw. Euronormen.
2.  Ausführung der Arbeiten nach DIN 18 339 Klempnerarbeiten sowie den Fachregeln des Handwerks für  die Ausführung von Metalldächern und Bauklempnerarbeiten.
3.  Löten darf nur an spannungsfreien Stellen erfolgen. Lötnähte müssen zusätzlich gefalzt oder genietet werden.
4.  Alle Verbindungen wie Stehfalz, Wasserfalz, Überdeckungen o.Ä. müssen sich zur wetterabgewandten  Seite öffnen. Sie sind regendicht auszuführen.
5.  Beim Zusammenbau verschiedener Metalle ist durch die Verwendung geeigneter Trennlagen die  elektromechanische Korrosion zu verhindern.
6.  Zwischen Metall und angrenzenden Werkstoffen wie Holz oder Mauerwerk etc. ist eine Trennlage V 13  nach DIN 52 143 zu legen.
7.  Für die Ausbildung dauerelastischer Fugen ist die DIN 18 540 maßgebend. Zu verwenden sind nur  dauerelastisch aushärtende, UV-beständige Materialien.
8.  Die notwendigen Dehnungsausgleich oder Schiebenähte sind in den Einheitspreisen enthalten.
9.  Bei der Ausführung in Titanzink darf das gesamte Material nur von einem Hersteller berzogen werden  und muss den Güte- und Prüfbestimmungen der RAL RG 681 entsprechen (Gütezeichen Re 681).
10. Die vorgeschriebenen Werkstoffdicken sind durch Farbkennzeichnungen zu markieren.
11. Es dürfen nur rostgeschützte Befestigungsmaterialien Verwendung finden.
12. Soweit nicht anders angegeben sind Eck- und Endausbildungen in den Einheitspreisen enthalten.
13. Material, einschl. notwendiger Befestigungsmaterialien u. Lieferung sind in den Einheitspreisen  enthalten.

Die Bietereintragungen sind, soweit sie nicht eingetragen werden können, in einem gesonderten Dokument beizufügen/hochzuladen.

Vorbemerkungen I. bis IV. gelesen und anerkannt:

……………………………………………………………………
Ort, Datum, Unterschrift, Stempel

## LOS V005 Dachdeckerarbeiten Verbinder
Datum: 27.02.2025

### Titel 1 Dachabdichtungsarbeiten Flachdach

*Hinweis: 1. Gründach*

**1.10 OSB-Platten auf Sparrenlage**
OSB-Platten als oberer Abschluss der Sparrenlage liefern und fachgerecht auf der Oberseite der Sparren  schubfest montieren, einschließlich geeigneter Befestigungsmittel sowie Anarbeiten an alle angrenzenden Bauteile, inkl. Material und Lieferung.
Gesamte Ausführung nach Herstellervorschrift.

- Achsabstand der Sparren: ca. 90 cm
- Plattendicke: 1 x 24 mm

- Ausführungsort: Verbinder Flachdach
- Angeb. Fabrikat: .....................................................
Menge: 325,000 m2

**1.20 Elastomerbitumen-Schweißbahn**
Elastomerbitumen-Schweißbahn als obere Lage, nach DIN EN 13707 und DIN EN 139969 liefern und gem. Herstellervorschrift auf den Untergrund fachgerecht vollflächig verschweißen. Längsnaht- und Kopfstoßüberdeckung min. 8 cm breit fachgerecht verschweißen. Stöße sind versetzt anzuordnen inkl. aller Vor- und Nebenarbeiten inkl. hochführen an aufgehenden Bauteilen.

- Dicke ca. 5,2mm
- oberseitig: beschiefert
- unterseitig: folienkaschiert
- Trägereinlage: Polyesterflies 250g/m2

- Ausführungsort: Flachdack Verbinder

- Angeb. Fabrikat: .....................................................
Menge: 325,000 m2

**1.30 Resol-Hartschaumdämmung, d=5cm**
Resol-Hartschaum-Dämmplatte RS liefern und Fachgerecht gemäß Herstellervorgaben verlegen,  inkl. notwendiger Vor- und Nachrbeiten sowie Anarbeitungen. Die Dämmplatten sind im Verband zu verlegen, Stoß und Lagerfugen überdeckend. Übergänge geklept.

- Dämmdicke: 5 cm
- Wärmeleitfähigkeitsgruppe 035
- Baustoffklasse B1nach DIN 4102
- Ausführungsort: Flachdach Verbinder

- Angeb. Fabrikat: .....................................................
Menge: 325,000 m2

**1.40 Abdichtung vollflächig verschweißt gemäß FLL**
Polymerbitumen-Schweißbahn mit integriertem Wurzelschutz als obere Lage nach DIN EN 13707 und DIN EN 13969, mit einer mechanisch hochbelastbaren und dimensionsstabilen Kombinationsträgereinlage, oberseitig mit APP Bitumen und unterseitig mit SBS Bitumen liefern und gemäß Herstellervorschrift auf den Untergrund fachgerecht vollflächig verschweißen. Längsnaht- und Kopfstoßüberdeckung min. 8cm breit fachgerecht herstellen. Inkl. aller Vor- und Nebenarbeiten inkl. hochführen an aufgehenden Bauteilen.

- Dicke ca. 5,2mm
- oberseitig: beschiefert
- unterseitig: folienkaschiert
- Trägereinlage: Polyesterverbind 300 g/m2
- wurzelresistens nach FLL-Richtlinie einschließlich rhizombildener Quecke

- Ausführungsort:  Flachdach Verbinder

- Angeb. Fabrikat: .....................................................
Menge: 325,000 m2

**1.50 Trenn-, Schutz- u. Speicherflies**
Schutzlage liefern und als Schutz der Dachabdichtung/Wurzelschutzbahn vor mechanischer Beanspruchung bzw. bei Materialverträglichkeit gemäß DIN 18531-2, mit 10cm Überlappung fachgerecht verlegen, inkl. hochführen an aufgehenden Dachabdichtungen und Dachrand.

- Material: 100% Recycling-Kunstofffassern
- Festigkeitsklasse: GRK 2
- Dicke: ca.3,6mm

- Ausführungsort: Erweiterung Flachdach (Warmdach)

- Angeb. Fabrikat: .....................................................
Menge: 325,000 m2

**1.60 Kiesleiste SKL**
Kiesleiste L-Profil als Schmutzfang liefern und gemäß Herstellervorschrift durch Scharnier- und Klickverbindung miteinander verbinden, auf der Schutzlage um die Anstaudrossel verlegen.
- senkrechter Schenkel geschlitzt, Öffnungsanteil mind. 240cm2/m, innenseitige senk- u. waagerechte Versteifungsstege mit herauslösbaren Öffnungen für Wasserleitprofile
- Breite ca. 110mm
- Höhe ca. 120-300 mm

- Angeb. Fabrikat: .....................................................
Menge: 145,000 lfm

**1.70 Retentionsbox**
Retentionsbox mit hohem temporärem und. ggfs. permanenten Retentionsvolumen, mit Kapilarsäulen zum Transport von gespeichertem Regenwasser aus der Dränebene in die Substratschicht und zur Steigerung der Verdunstungsleistung, mit frei durchströmbarer Struktur zur schnellen Verteilung des Regenwassers innerhalb des Retentionsraumes.
Faltbare Platte mit Drosselunabhänige, Wasserspeicher liefern und nach Herstellervorgaben einbauen

Nenndicke: 80mm
Druckfestigkeit: nach DIN ISO 25619-2 ca. 100kN/m2
Hohlraumvolumen: ca. 90 Vol.%

Angebotenes Fabrikat:..............................................
Menge: 300,000 m2

**1.80 Saug- und Kapilarvlies**
Saug- und Kapilarvlies als Filterschicht und zur horizontalen Wasserverteilung liefern und auf der WRB mit 10cm Überlappung verlegen.

- Material: 100% PES Nadelflies
- Dicke: 3,6mm
- Festtigkeitsklasse: GRK 4

-  Angeb. Fabrikat:.....................................................
Menge: 300,000 m2

**1.90 Kiesrandstreifen**
Kies der Körnung 16/22 bis 16/32mm liefern und nach Planungsvorgaben einbauen.
Natürliche, grobe Gesteinskörnung gemäß Vorgabe FLL. aus Nass- oder Trockenabsiebung vorwiegend Rundkorn, produktionsbedingt mit variablen Anteilen von Bruchkorn. Anteil Körnung kleiner 8mm bzw. kleiner 0,063 mm sind im Zustand bei Anlieferung limitiert gemäß Vorgabe der FLL-Dachbegrünungsrichtlinie.

Höhe: 10 cm
Breite: 50cm
Menge: 65,000 lfm

**1.100 Extensivsubstrat**
Extensivsubstrat als Vegetationstragschicht für Extensivbegrünungen, auf Dachflächen liefern und auf die natürlich verdichtete Schichthöhe von 10cm einbauen.

- Gesamtporenvol: >60-70 Vol.%
- max. Wasserkap.: >35 Vol.%
- Salzgehlat < 3,5 g/l
- organ. Substanz: 65 g/l
- pH-Wert: 6,0-8,5
Menge: 300,000 m2

**1.110 Plattenbelag für TGA Geräte**
Herstellen einer Fläche von Plattenbelägen aus Beton auf vorgenannter Tetinationsschicht inkl. Kiesbett. Inkl. möglicher konstruktionsbedingter Nebenarbeiten.
Menge: 2,500 m2

**1.120 Attika-Anschluss**
Anschluß der vorbeschriebenen Dachabdichtung an aufgemauerte Attika liefern und einbauen wie folgt:

-  Attikafläche mit Elastomerbitumen-Voranstrich,  300g/m2wie vor beschrieben, grundieren.
-  Ausgleichs- und Dampfsperrbahn der Dachfläche  (Flachdach) bis zur Höhe des Dämmstoffkeils an
  der Wand hochschweißen.
-  Verlegen der PU-Hartschaumkeile (EPS 035 DAA  dm, B1), feuchteresistent, Schenkellänge min.
  5 x 5 cm,  dicht gestoßen fachgerecht verlegen.
-  Fixierung der Dämstoffkeile als Kontergefälle durch  Anflämmen der 1. Abdichtungslage wie vor.
-  Anschlussbahn unbestreut, Elastomerbitumen-  Schweißbahn als Streifenware, b = 33 cm, an der  Wand und vor dem Keil vollflächig aufschweißen.
  Im Keilbereich unverschweißt lassen.
-  Die 2. Abdichtungslage bis Vorderkante Keil  vollflächig aufschweißen.
-  Anschlußbahn bestreut, Elastomerbitumen-  Schweißbahn als Streifenware lichtgrau bestreut,
  b = 50 cm, vollflächig aufschweißen.
-  Wandanschlussschiene nach Herstellervorschrift  montieren.
-  Wandanschluß als beweglicher Anschluß mit  elastischer, bitumenverträglicher Versiegelung nach  Herstellervorschrift versiegeln.
-  Weiterführen aller Konstruktionsschichten mit  Ausnahme der Wärmedämmung auf senkrecht  aufgehende Flächen und die horizontale Attikaoberfläche, inkl. Befestigung der Bahnen mit einem  Klemmflansch.

Gesamte Ausführung gemäß Herstellerrichtlinien, inkl. aller hierfür erforderlichen Zuschneidearbeiten.

-  Ausführungsort: Flachdach (Warmdach)
-  Höhe Attika: ca. 30 cm über Sparren
-  Breite Attika: ca. 36^5cm

-  Angeb. Fabrikat: ....................................................
Menge: 145,000 lfm

**1.130 Zulage: Eckausbildung Dachabdichtung**
Zulage für die Eckausbildungen im Bereich der Ab- und Anschlüsse bei den Abdichtungslagen.

- Ausführungsort: Erweiterung Flachdach (Warmdach)
Menge: 22,000 Stck

**1.140 Zulage Anschluss an Aufzugsschacht**
Zulage zur Herstellung aller Anschlüsse an Bestandsaufzugsschacht aus Stahlgerüst und Sandwichpanellen im Bereich des Daches.
Menge: 7,000 lfm

**1.150 Zulage Anschluss anhistorisches Mauerwerk**
Zulage zur Herstellung aller Anschlüsse an neuem und historischen Mauerwerk des Kloster, Stadtmauer, Veranstaltungsgebäude und Stadtbibliothek. Die Anschlüsse sind als Schiebeanschlüsse zur Aufnahme der unterschiedlichen Setzungen auszubilden. Grundlage der Kalkulation bilden die Anschlussdetails in der Anlage.
Menge: 85,000 lfm

**1.160 Herstellung Ablauf**
Herstellung eines Notablaufes passend zum gewählten System der Dachbegrünung. Siehe beigefügte Detail (Notentwässerung)
Menge: 6,000 Stck

*Hinweis: Dachfläche 2-geschossiger Teil (Übergang)*

**1.170 OSB-Platten auf Sparrenlage**
OSB-Platten als oberer Abschluss der Sparrenlage liefern und fachgerecht auf der Oberseite der Sparren  schubfest montieren, einschließlich geeigneter Befestigungsmittel sowie Anarbeiten an alle angrenzenden Bauteile, inkl. Material und Lieferung.
Gesamte Ausführung nach Herstellervorschrift.

- Achsabstand der Sparren: ca. 90 cm
- Plattendicke: 1 x 24 mm

- Ausführungsort:  Flachdach (Warmdach)
- Angeb. Fabrikat: .....................................................
Menge: 15,000 m2

**1.180 SCR-Matte als Trennlage verkleben, d=2,0 mm**
SCR-Matte als hochreißfeste Trenn- und Verstärkungs- lage, d = 2,0 mm, oberseitig aus Elastomerbitumen und PP-Vlies, unterseitig 180 g/m2Polyestervlies, liefern mit Polyestervlies zur Innenseite der Dachfläche mit einer Überdeckung von 5 cm verlegen und mit PUR-Kleber streifenweise auf vorbeschriebene OSB-Platten verkleben oder vernageln.
Ausführung gemäß Herstellerrichtlinien.

- Ausführungsort: Flachdach (Warmdach)

- Angeb. Fabrikat: .....................................................
Menge: 15,000 m2

**1.190 Elastomerbitumen-Voranstrich**
Elastomerbitumen-Voranstrich mit aromatischem Lösungsmittel liefern und gut deckend im Streich-, Roll- oder Spritzverfahren auf den saubere und trockene Innenseite der Dachfläche (Untergrund vorbeschriebene OSB-Platten) aufbringen.
Der Voranstrich soll vor Aufbringen der nächsten Lage ausreichend ablüften. Ausführung gemäß Herstellerrichtlinien.

- Verbrauch: ca.300g/m2
- Ausführungsort: Flachdach (Warmdach)

- Angeb. Fabrikat: .....................................................
Menge: 15,000 m2

**1.200 Dampfsperr-Schweißbahn, d=4,2 mm, verkleben**
Elastomerbitumen-Dampfsperr-Schweißbahn, oberseitig breite ununterbrochene THERM-Streifen aus wärmeaktivierbarem Selbstklebebitumen mit ca. 60% Flächenanteil, SYNTAN-Beschichtung und Sicherheitsnaht, unterseitig unterbrochene THERM-Streifen aus wärmeaktivierbarem Selbstklebebitumen und SYNTAN-Beschichtung, d = ca. 4,2 mm, Einlage Aluminium-Verbundträger, sd>1.500 m, liefern und durch rückstandsfreies Abflämmen der unterseitigen Folie aufkleben, Nähte und Stöße mindestens 8 cm breit vollflächig verschweißen und andrücken. Ausführung gemäß Herstellerrichtlinien.
Im Bereich von Aufkantungen ist die Dampfsperre bis OK der Wärmedämmschicht hochzuführen und dampfdicht anzuschließen.

- Ausführungsort: Flachdach (Warmdach)

- Angeb. Fabrikat: .....................................................
Menge: 15,000 m2

**1.210 EPS-Gefälledämmung, WLG 035, d=2-10cm**
ESP-Gefälledämmung aus keilig geschnittenen Polystyrol-Hartschaumplatten (EPS 035 DAA dm Baustoffklasse B2), nach DIN EN 13163 und DIN 4108-10, 100 x 120 cm, trittfest ausgebilden, inkl. Kehl- und Gratplatten liefern und fachgerecht durch rückstandfreies Abflämmen der Bahn dichtgestoßen nach mitgeliefertem Positionsplan aufkleben. Ausführung gemäß Herstellerrichtlinien.

- Gefälle: ca. 2% (ca. 1°) siehe Ausführungsplanung
- Dämmdicke: 2 cm - 10 cm
- Wärmeleitfähigkeitsgruppe 035
- Baustoffklasse B1nach DIN 4102
- Ausführungsort: Flachdach

- Angeb. Fabrikat: .....................................................
Menge: 15,000 m2

**1.220 Dachabdichtung 1. Lage, mit Dampfdruckausgleichsschicht**
Dachabdichtung, 1. Lage, bestehend aus Elasto-merbitumen-Kaltselbstklebebahn  POLARTHERM  SK, gleichzeitig Dampfdruckausgleichsschicht, oberseitig PP-Vlies und SK-Sicherheitsnaht mit abziehbarer Folie, unterseitig SK-THERM-Streifen
mit SYNTAN-Beschichtung und abziehbarer Folie, d=ca. 4,0 mm, Einlage 150 g/m2Polyestergewebe-Verbundträger liefern und durch Abziehen der unterseitigen Folie aufkleben. Nahtfolie abziehen und Nähte mit entspr. Andruckrolle andrücken,
Stöße 8 cm breit mit Handbrenner oder Heißluftgerät vollflächig verschweißen und andrücken. Dabei ist
ein 45° Eckschnitt an der unteren Lage im Bereich des T-Stoßes auszuführen. Die Oberlage ist Zug um Zug vollflächig aufzuschweißen. Ausführung gemäß Herstellerrichtlinien.

- Ausführungsort: Flachdach (Warmdach)

- Angeb. Fabrikat: .....................................................
Menge: 15,000 m2

**1.230 Dachabdichtung 2. Lage (Oberlage)**
Oberlage der Dachabdichtung, bestehend aus Elastomerbitumen-Schweißbahn EXPANDRIT-PLUS, oberseitig lichtgrau bestreut und Sicherheitsnaht, unterseitig Rillen-VARIO und Folie, d= 5,2 mm, Einlage 280g/m2Polyestervlies glasverstärkt, liefern und auf vorgenannter erster Abdichtungslage versetzt vollflächig aufschweißen. Nähte und Stöße mindestens 8 cm breit vollflächig verschweißen und andrücken. Die Dichtigkeit der Naht sollte durch die austretende Bitumenschweißraupe überprüft werden, die im noch klebfähigen Zustand abgestreut werden kann. Ausführung gemäß Herstellerrichtlinien.
Widerstandsfähig gegen Flugfeuer und strahlende Wärme gemäß LBO (harte Bedachung).

- Oberfläche: lichtgrau bestreut
- Ausführungsort: Flachdach (Warmdach)

- Angeb. Fabrikat: .....................................................
Menge: 15,000 m2

**1.240 Attika-Anschluss**
Anschluß der vorbeschriebenen Dachabdichtung an aufgemauerte Attika liefern und einbauen wie folgt:

-  Attikafläche mit Elastomerbitumen-Voranstrich,  300g/m2wie vor beschrieben, grundieren.
-  Ausgleichs- und Dampfsperrbahn der Dachfläche  (Flachdach) bis zur Höhe des Dämmstoffkeils an
  der Wand hochschweißen.
-  Verlegen der PU-Hartschaumkeile (EPS 035 DAA  dm, B1), feuchteresistent, Schenkellänge min.
  5 x 5 cm,  dicht gestossen fachgerecht verlegen.
-  Fixierung der Dämstoffkeile als Kontergefälle durch  Anflämmen der 1. Abdichtungslage wie vor.
-  Anschlussbahn unbestreut, Elastomerbitumen-  Schweißbahn als Streifenware, b = 33 cm, an der  Wand und vor dem Keil vollflächig aufschweißen.
  Im Keilbereich unverschweißt lassen.
-  Die 2. Abdichtungslage bis Vorderkante Keil  vollflächig aufschweißen.
-  Anschlußbahn bestreut, Elastomerbitumen-  Schweißbahn als Streifenware lichtgrau bestreut,
  b = 50 cm, vollflächig aufschweißen.
-  Wandanschlussschiene nach Herstellervorschrift  montieren.
-  Wandanschluß als beweglicher Anschluß mit  elastischer, bitumenverträglicher Versiegelung nach  Herstellervorschrift versiegeln.
-  Weiterführen aller Konstruktionsschichten mit  Ausnahme der Wärmedämmung auf senkrecht  aufgehende Flächen und die horizontale Attikaoberfläche, inkl. Befestigung der Bahnen mit einem  Klemmflansch.

Gesamte Ausführung gemäß Herstellerrichtlinien, inkl. aller hierfür erforderlichen Zuschneidearbeiten.

-  Ausführungsort: Erweiterung Flachdach (Warmdach)
  Anschluss dreiseitig umlaufende Attika
-  Höhe Attika: ca. 20 cm über Sparren
-  Breite Attika: ca. 36^5cm

-  Angeb. Fabrikat: ....................................................
Menge: 6,000 lfm

**1.250 Zulage: Eckausbildung Dachabdichtung**
Zulage für die Eckausbildungen im Bereich der Ab- und Anschlüsse bei den Abdichtungslagen.

- Ausführungsort:  Flachdach (Warmdach)
Menge: 4,000 Stck

*Hinweis: Dämmarbeiten*

**1.260 Dampfbremse, herstellen**
Liefern und einbauen von Dampfbremspappe, armiert, sd-Wert  größer / gleich 2,0 m, als Luftdichtung und Dampfbremse auf der Unterseite der Sparren vollflächig anklammern und luftdicht verlegen; Überdeckungen und Stöße ausreichend überlappend und luftdicht herstellen.
Gesamte Ausführung nach Herstellervorschrift.

Angebotenes Fabrikat:..............................................
Menge: 350,000 m2

**1.270 Anschlüsse Dampfbremsbahn an Mauerwerk**
Anschlüsse der vorgenannten Dampfbremsbahnen  an angrenzende Bauteile wie Mauerwerk fachgerecht mit Maueranschlusskleber o. glw. (passend zu gewählter Dampfbremsbahn) luftdicht verkleben.
Gesamte Ausführung nach Herstellervorschrift.
Menge: 115,000 lfm

**1.280 Anschlüsse Dampfbremsbahn an Holzbauteile**
Anschlüsse der vorgenannten Dampfbremsbahnen an angrenzende Holzbauteile, wie Pfetten, Unterzüge, usw. fachgerecht mit geeignetem Material (passend zu gewählter Dampfbremsbahn) luftdicht verkleben.
Gesamte Ausführung nach Herstellervorschrift.
Menge: 95,000 lfm

**1.290 Zellulosedämmung zwischen Sparren in Dachschräge**
Zellulosedämmstoff, WLG 040, liefern und nach Herstellervorschrift zwischen die Sparren lückenlos hohlraumfüllend fugenfrei einblasen, setzungssichere Verdichtung, einschl. Herstellen und Verschließen der Einblasöffnungen, einschl. Material und Lieferung sowie Reinigung und Beseitigung von überschüssigem Material.
Verlegen der Dampfbremse in gesonderter Position.
Gesamte Ausführung nach Herstellervorschrift.

- Material: Zellulose-Einblasdämmung
- Dämmstärke: ca. 240 mm
- Wärmeleitgruppe: WLG 040
- Baustoffklasse: E gem. DIN E 13501-1, B2 nach DIN 4102

- Angebotenes Fabrikat: ...............................................
  (Sollte die Eintragung in die GAEB-Datei nicht möglich sein, bitte
  auf gesondertem Blatt angeben)
Menge: 350,000 m2

**1.300 Zulage Zellulosedämmung Mehrstärke, 1 cm**
Zulage für eine über 240 mm hinausgehende Dämmstoffstärke, pro cm Mehrstärke.
Menge: 100,000 m2

### Titel 2 Klempnerarbeiten

*Hinweis: 2. Klempnerarbeiten*

**2.10 Abdeckung Attika, Titanzink**
Liefern von Attikaverwahrung inkl. Halteprofile, Stoßverbindungen usw. fachgerecht auf Attikaabschluss mit Gefälle zur Dachfläche montieren (Berechnungsgrundlage DIN 1055). Montage vollflächig inkl. erforderliche Dehnungsfugen. Stirnseitige Abkantung nach Vorgabe Planer, 3-fach abgekantet, gesamte Verwahrung nach Hersteller-vorschrift fachgerecht montieren. Holzbohle Unterbau gesonderte Pos.
- Stärke Attika Vorsatzschale + Dämmung + Holz: d= ca. 50cm
- Material: Titanzink; Stärke min. 0,75mm
- Farbe: verzinkt
Menge: 50,000 lfm

**2.20 Zulage: Eckausbildung Attikaabdeckung**
Zulage für 90°- Eckausbildung vorstehender Attikaabdeckung mit rechtwinklig geschweißten Eckformteilen, inkl. Verlöten.
Nach Herstellervorschrift fachgerecht montieren.
Menge: 1,000 Stk

**2.30 Einbau Dachhaube, DN 100**
Einbau bauseitiger Dachhaube für Raumentlüftung nach Herstellervorschrift, fachgerecht in Wärmedämmung und Abdichtungsbahnen eindichten, inkl. Eindeckplatte und Befestigung; einschl. aller Nebenleistungen.
- Durchmesser: DN 100

Angebotenes Fabrikat: .............................................................
Menge: 1,000 Stk

**2.40 Notüberlauf (Wasserspeier) DN 70**
Attikagully als Notüberlauf mit Wasserspeier: Sicherheitsrinnenrohr, Titanzink, DN 70, spitz auslaufend mit Tropfnase, inkl. erforderliche Bohrung in Holzständerwand (d=30cm)

- Durchmesser: DN 70

Angebotenes Fabrikat: .......................................................
Menge: 6,000 Stk

**2.50 Regenfallrohr, Titanzink, DN 100**
Regenfallrohr, rund, aus Titanzink d= 0,7mm  inkl. Rohrschellen liefern, einbinden, verlöten und an Mauerwerk befestigen, inkl. Anschluss an Entwässerungssystem.
Durchmesser: DN 100

Angebotenes Fabrikat: ..........................................................
Menge: 20,000 lfm

**2.60 Provisorisches Fallrohr**
Befestigung und Vorhaltung von prov. Fallrohrschläuchen (Flex-schläuchen) an den Ablaufstutzen, über die ganze Fassadenhöhe
am Gerüst befestigen, inkl. Lieferung und Demontage und Wartung.
Menge: 20,000 m

**2.70 Standrohr, Zinkblech, DN 120**
Standrohr mit Reinigungsöffnung aus Titan-Zinkblech,
Abmessung zu den vorgenannten Regenfallrohren und Rinnen passend liefern und fachgerecht ein-binden,mit Standrohrkappe, lösbaren Rohrschellen, einschließlich Anschluss an das vorgenannte Regenfallrohr und die bauseitige Grundleitung mit eventuell erforderlichen Formstücken, sowie wasserdichtem Vernieten und Verlöten und aller notwendigen Nebenarbeiten.

- Länge: ca. 50 cm
- Durchmesser DN 120 mm

- Ausführungsort: Fassade
Menge: 4,000 Stck

### Titel 3 Sonstiges

**3.10 Stundenlohnarbeiten, Facharbeiter**
Stunden für zusätzliche Arbeiten in Absprache mit der Bauleitung auf Nachweis. Ausführung nur auf ausdrückliche Anweisung der Bauleitung.
Menge: 5,000 Std.
